# Sanierung Stadtbad Halle
Angebotsaufforderung (GAEB DA XML 3.1, DA83)
Projekt: SBH
Währung: EUR
Vergabeart: Öffentliche Ausschreibung
Auftraggeber: Bäder Halle GmbH, Bornknechtstraße 5, 06108 Halle (Saale), D
Erstellt mit: GXML Toolbox V3.2 R20140512, ARRIBApK V14.5.516, 22.09.2026

## 1-334-02 Metallbauarbeiten- Fenster aus Metallwerkstoffen Männerhalle
Datum: 22.09.2026

*Hinweis: Allgemeine Vorbemerkungen und Vertragbedingungen*
Allgemeine Vorbemerkungen und Vertragsbedingungen

1. Maßnahme, Objektbeschreibung
1.1 Ortsbeschreibung
Der ca. 2830 m2 große Gebäudebereich des denkmalgeschützten Stadtbades gliedert sich in 4 Teilbereiche: Kopfbau (KB), Eingangshalle (EH), Männerhalle (MH), Frauenhalle (FH), und Turm (TU). Alle Gebäude und Anlagenteile, sowie alle Außenflächen unterliegen dem Denkmalschutz.

Lage der Baustelle:
Ort: Schimmelstraße 1, 06108 Halle (Saale)

1.2 Projektbeschreibung
Bei dem Bauvorhaben handelt es sich um die denkmalgerechte Sanierung des Stadtbades Halle.
Weitere Erläuterung:
Das Stadtbad Halle wurde in den Jahren um 1916 unmittelbar östlich des historischen Stadtkerns erstellt und ist von einer gründerzeitlich geprägten Blockrandstruktur umgeben. Das Grundstück erstreckt sich über variierende Höhenniveaus. Von Ost nach West fällt das Gelände mit etwa 7m Niveauunterschied ab. Zusätzlich fällt der Verlauf der Schimmelstraße entlang der Westfassade von Süd nach Nord ab. Exklusive des Turmes verfügt das Bad über fünf Geschosse (1. und 2. Untergeschoss, Erdgeschoss, 1. und 2. Obergeschoss) von denen nur das Bodenniveau des zweiten Untergeschosses vollständig unter Grund liegt. Untergeschoß 1 liegt, abhängig von der Lage auf dem Grundstück unter oder ebenerdig zum Grund. Das erste Geschoss, das sich vollständig über Grund befindet ist das erste Obergeschoss. Das Gebäude wird durch das höhere Niveau des 1. Untergeschosses über ein Treppenportal im Hof erschlossen, das den Besucher, Gast und Mitarbeitenden auf das EG-Niveau bringt.

1.3 Konstruktion
Das Bestandsgebäude des Hallenbades von 1916 besteht aus massiven Mauerwerkswänden und eingespannten Decken aus Stahlbeton, die in wenigen Bereichen größerer Spannweiten als Stahlsteindecken ausgebildet sind.
Bis auf wenige Zierelemente sind die Fassaden außenseitig in Rillenputztechnik mit Glattputzapplikationen verputzt. Entlang der Straßenfassade zur Schimmelstraße und im Innenhof mit Haupteingang ist der Sockelzone ein rustikales Kalksteinmauerwerk vorgeblendet.  Die Bauteilerkundung wurden im Rahmen der Entwurfsplanung ergänzt. Durch die Auswertung steht fest, dass es durch Feuchteeindringung an den Stahlbetonelementen in Teilbereichen zu starken Schädigungen bis hin zu Substanzverlust gekommen ist und umfängliche Betonsanierungen notwendig macht. Besonders betroffen sind die Decken über dem 2. Untergeschoss, sowie die Decke über dem 1.Untergeschoss unterhalb der Duschen in der Damenhalle, die durch eine neue Stahlbetondecke ersetzt werden muss.  Im Rahmen der barrierefreien Erschließung wird zwischen Eingangsbereich und Männerhalle ein neuer Aufzug als Verbindung von 1. Untergeschoss um Erdgeschoss eingefügt, wofür Teilbereiche des oberen Bodenniveaus im 1. Untergeschoss in Stahlbetonbauweise ergänzt werden müssen. Die Errichtung des neuen Dachtragwerks der Männerhalle erfolgt als Fachwerkkonstruktion in Stahl; DIE Nebenträger in Holzbauweise. Die Konstruktion wird auf die verbliebenen Ziegelmauerwerkswände der Hallenflanken mittels neuer Konsolen aufgesetzt und erhält eine Ziegeldeckung. Das reaktivierte Glasdach im Foyer wird der bestehenden Betonrippendecke als Stahl-Glas-Konstruktion aufgesetzt.

1.4 Denkmalgerechtigkeit
Die Baustelle liegt in einem denkmalgeschützten städtebaulichen Ensemble aus Höfen und Gebäudeteilen. Die Ausführung der im Folgenden beschriebenen Arbeiten hat denkmalgerecht zu erfolgen. Vorhandene Bauteile dürfen nur nach Genehmigung durch die Bauleitung verändert oder entfernt werden. Bauliche Hinzufügungen und/oder technische Ausbauten, die in erster Linie der neuen Verwendung des Denkmals geschuldet sind, sind gemäß den Vorgaben durch die Bauleitung auszuführen. Insbesondere Leitdetails zu Materialität, Fügung und Anordnung neuer Bauteile sind genauestens zu beachten. Abweichungen von den vorgegebenen Ausführungsweisen bedürfen grundsätzlich der Genehmigung durch die Bauleitung.
Bei allen Fragestellungen, die sich aus dem denkmalgerechten Umgang mit dem Objekt ergeben können, muss seitens der Auftragnehmer der Ausschreibungstext genauestens befolgt werden. Im Zweifelsfall ist vor Ausführung die Bauleitung zu informieren und die Maßnahme mit dieser abzustimmen.
Grundsätzlich sind alle zu demontierenden Bauteile vor der Demontage zu dokumentieren.

1.5 Baustellenbesichtigung
Es wird dringend empfohlen aufgrund des besonderen denkmalrechtlichen Status sowie aufgrund der beengten Platzverhältnisse und z.T. erschwerten Zugänglichkeit von Räumen und Bereichen einen Besichtigungstermin wahrzunehmen.
Besichtigungstermine dürfen nur nach Abstimmung mit der Vergabestelle und nach Voranmeldung bei der örtl. BÜ erfolgen.

1.6 Vollständigkeit
Dem Auftragnehmer erhält Plansätze über die Planaustauschplattform des Architekten als PDF.

Die vom Auftraggeber zur Verfügung gestellten Unterlagen sind vom Auftragnehmer auf etwaige Unstimmigkeiten hin zu überprüfen. Bei festgestellten Unstimmigkeiten ist der AG über die Vergabeplattform zu informieren und etwaige Bieter-fragen zu stellen.

1.7 Vertragsbedingungen
Die Allgemeinen Vertragsbedingungen für die Ausführung von Bauleistungen (VOB/B) und die und die Allgemeinen Technischen Vertragsbedingungen für Bauleistungen (VOB/C) werden Bestandteil dieses Vertrags.
Alle Leistungen sind nach den gültigen Rechtsprechungen, den öffentlich, rechtlichen Bestimmungen (insbesondere der LBO, örtliche Bauvorschriften, Arbeitsstätten-Richtlinien, Verwaltungsvorschrift zur Einführung Technischer Baubestimmungen (VV TB) Sachsen- Anhalt, usw.) sowie den Hersteller- und Verarbeitungsrichtlinien der verwendeten Materialien, den DIN-Normen, UVV-Richtlinien, der VOB Teil C, der DIN 18299 und den allgemein anerkannten Regeln der Technik auszuführen.

2. ANGABEN ZUR BAUSTELLE

2.1 Vorhandene Abwasser- und Versorgungsleitungen
Es gibt keine verlässlichen Unterlagen zu Bestandsversorgungsleitungen wie Gas, Wasser, Strom oder Medien. Alle Arbeiten im oder außerhalb den Gebäudes sind mit Vorsicht auszuführen. Unstimmigkeiten sind der Objektüberwachung zu melden.

2.2 Schutz bestehender Bauteile/ Gebäude
Im Auftrag des AG wurden bereits Schutzmaßnahmen an historisch wertvoller Bausubstanz angebracht.
Dies betrifft u.a. Fußböden, Stützen in der Männerhalle und in der Frauenhalle, Treppengeländer, Brüstungen u.a.
Es ist nicht gestattet, diese Schutzmaßnahmen abzubauen oder zu entfernen.
Für Beschädigungen sämtlicher Art ist der Auftragnehmer ersatzpflichtig.

3. ANGABEN ZUR AUSFÜHRUNG

3.1 Abwässer
Schmutz- und Oberflächenwasser durch getrennte Systeme abgeführt. Der Auftragnehmer hat sich über die Einleitmöglichkeiten im Vorfeld zu informieren. Verunreinigte Abwässer dürfen nicht in die Regenwasserkanalisation eingeleitet werden. Die Regenwasserkanäle werden regelmäßig durch die Stadtwerke Halle labortechnisch auf Fremdeinträge überprüft. Sollten Verunreinigungen zu Schadensersatzforderungen gegenüber dem Eigentümer/ Bauherrn führen, werden diese an den Verursacher weitergegeben. Entsprechend sind alle Abwässer des AN aufzufangen und die Entsorgung mit einzukalkulieren. Es darf kein verschmutztes Wasser in die Rigolenschächte der angrenzenden Jugendherberge eingeleitet werden.

3.2 Ordnung auf der Baustelle/Entsorgung
Anfallender Bauschutt, Verpackungsmaterialien und Ähnliches, alle anfallenden Baustoffreste jeglicher Art aus dem Verantwortungsbereich des Auftragnehmers aufgrund von Arbeiten aus dem vorliegenden Leistungsverzeichnis sind täglich von der Baustelle zu entfernen.
Bei Nichteinhaltung der oben genannten Punkte kann die Bauleitung nach einmaliger schriftlicher Aufforderung mit Frist von 2 Kalendertagen ohne weitere Mahnung oder Mitteilung die Beanstandung durch einen Dritten beseitigen lassen. Die Kosten hierfür gehen in vollem Umfang zu Lasten des Auftragnehmers und werden von der Rechnung einbehalten.
Die Entsorgung ist Bestandteil der Leistung des AN und durch ihn vorzunehmen. Diese Leistungen sind mit in die Einheitspreise einzurechnen. Schuttcontainer o.Ä. werden durch den AG nicht zur Verfügung gestellt. Die erforderlichen Nachweise des ordnungsgemäßen Beseitigens, der Verwertung bzw. Entsorgung sind vom AN unaufgefordert Vorzulegen. Die Nachweispflicht obliegt dem Auftragnehmer.

3.3 Arbeitsschutz
Der allgemeine Arbeitsschutz unter Einhaltung aller von den Aufsichtsbehörden, den Berufsgenossenschaften und den Fachverbänden vorgeschriebenen Richtlinien, Regeln und Unfallverhütungsvorschriften ist Sache des AN und wird nicht gesondert vergütet. Dies gilt explizit auch für die dem SiGeKo zur Verfügung zu stellenden Unterlagen zur Koordinierung der Sicherheit und des Gesundheitsschutzes gemäß der BaustellV und den jeweiligen Regeln zum Arbeitsschutz auf Baustellen (RAB). Darüber hinaus können besondere Arbeitsschutzmaßnahmen erforderlich sein, z.B. Sicherungsmaßnahmen für die Ausführung von Arbeiten in großer Höhe. Kosten für den besonderen Arbeitsschutz sowie Aufwendungen für erforderliche arbeitsmedizinische Untersuchungen, die Einholung von Genehmigungen, Anzeige der Arbeiten bei den Fachbehörden, Erstellung von Betriebsanweisungen und Arbeitsplänen, sowie die Unterweisungen der Arbeitnehmer etc. sind als Leistung des AN in die Einheitspreise einzurechnen und werden nicht separat vergütet.
Gefahrenbereiche sind abzusperren und zu kennzeichnen. Entstehen dadurch Behinderungen für andere Unternehmer oder Dritte, sind der Zeitraum der Absperrung sowie alternative Maßnahmen mit der Bauleitung abzustimmen. Das Konsumieren von Alkohol und Drogen in den Gebäuden sowie im gesamten Baustellenbereich ist streng untersagt. Die Arbeiter dürfen während der Gesamtdauer ihrer Tätigkeit auf der auf der Baustelle nicht unter Alkohol- oder Drogeneinfluss stehen. Firmen müssen ihre Mitarbeiter und ggf. NU davon in Kenntnis setzen. Bei Zuwiderhandlung ist die örtl. BÜ berechtigt, die betreffenden Personen von der Baustelle zu verweisen. Die Firma hat dann unverzüglich für Ersatz des Mitarbeiters zu sorgen und den evtl. entstandene Schaden zu ersetzen.

Flucht- und Rettungswege im Gebäude sind durchgängig frei zu halten.

3.4
Folgende Gewerke waren bereits auf der Baustelle tätig
- Zentrale Baustelleneinrichtung
- Sicherung historisch wertvoller Bausubstanz
- Rückbau von Bauteilen zur späteren Aufarbeitung
- Gerüstbauarbeiten

Folgende Gewerke sind parallel zum Rohbau auf der Baustelle tätig
- Zentrale Baustelleneinrichtung
- Betoninstandsetzung
- Abbruch und Schadstoffsanierung
- Erweiterte Rohbauarbeiten
- Heizung / Sanitär
- Elektro
- Trockenbau
- Innenputz

Die Leistungen müssen mit den parallel arbeitenden Gewerken koordiniert werden. Es besteht kein Anrecht auf alleinige Baufreiheit auf der Baustelle.

*Hinweis: Technische Vorbemerkungen*
Für die Ausführung der Metallbauarbeiten gelten, ohne Anspruch auf Vollständigkeit, die neueste Fassung der VOB/B+C. Weiterhin liegen insbesondere zugrunde

DIN 1055 - Einwirkung aus Tragwerke o.glw.
DIN 4102 - Schallschutz im Hochbau o.glw.
DIN 4108 - Brandschutz im Hochbau o.glw.
DIN 18202 - Toleranzen im Hochbau (Bauwerke) o.glw.
DIN 18203 - Toleranzen im Hochbau  (Vorgefertigte Bauteile aus Stahl) o.glw.
DIN 18357 - Beschlagarbeiten o.glw.
DIN 18360 - Metallbauarbeiten, Schlosserarbeiten o.glw.
DIN 18361 - Verglasungsarbeiten o.glw.
DIN 18363 - Maler- und Lackierarbeiten o.glw.
DIN 18008 - Glas im Bauwesen
DIN EN ISO 12944 - Korrosionsschutz von Stahlbauten durch Beschichtungssysteme
Im Zusammenhang mit der Richtlinie Korrosionsschutz von Stahlbauten in atmosphärischen Umgebungsbedingungen durch Beschichtungssysteme des Institut für Stahlbau DSTV Leipzig GmbH und des Deutscher Stahlbau-Verband Institut für Stahlbau DSTV DIN EN 15288 - Schwimmbäder  - Sicherheitstechnische Anforderungen an Planung und Bau Korrosionsschutz-Expertise zur Anwendung des Stahl-Glasfassaden-Systems in Hallenschwimmbädern sowie alle geltenden Gesetze, Verordnungen, Richtlinen u. Normen, die sich auf den Leistungsbereich in der zur Zeit gültigen Fassung beziehen.

Für die Ausführung der Arbeiten sind ergänzend zu den DIN-Bestimmungen auch die Richtlinien des Instituts für Fenstertechnik e.V. in Rosenheim, die Technischen Richtlinien des Glaserhandwerks Nr. 16 Fenster und Fensterwände für Hallenbäder, Richtlinien für die Ausführung und die Verglasung mit Mehrscheiben-lsolierglas, der RAL-Gütegemeinschaft Frankfurt u. des Verbandes der Fenster- u. Fassadenhersteller zu beachten u. anzuwenden. Bei Widersprüchen haben diese Richtlinien Vorrang vor den DIN-Vorschriften.

Messungen / Höhenangaben / Maße u. Mengen / Maßtoleranzen

Die zur Durchführung der eigenen Leistungen erforderlichen Messungen u. Bauabschnürungen sind eigenverantwortlich zu erbringen.

Die in den Leistungsverzeichnissen und in den Zeichnungen angegebenen Maße u. Höhenangaben sind Nennmaße. Die zur Fertigung benötigen Istmaße sind durch örtliches Aufmaß zu ermitteln. Die in der Leistungsbeschreibung angegebenen Maße und Mengen sind vor Ausführung der Leistung zu prüfen. Abweichungen sind unverzüglich mit dem Planer/der Objektüberwachung abzustimmen.

Die angebotenen Konstruktionen müssen die erhöhten Anforderungen der Rohbautoleranzen nach DIN 18202 aufnehmen können, wobei je Verankerungspunkt ein Toleranzausgleich in allen Raumrichtungen herzustellen ist.

Der AN ist verpflichtet, eine Maßaufnahme durchzuführen. Diese Leistungen sind Nebenleistungen und in diesem Leistungsbereich einzurechnen.

Ausführungsplanung / Werkstattplanung

Mit der Fertigung darf erst begonnen werden, wenn die Werkzeichnungen vom Architekten, dem AG o. dessen Bevollmächtigten mit Genehmigungsvermerk für die Ausführung freigegeben sind.

Für den Planfreigabevorgang durch die Planer sind vom AN ca. 4 Wochen einzukalkulieren.

Die Planprüfung bzw. -freigabe umfasst die wesentlichen Punkte der Konstruktion. Von der Leistungsbeschreibung abweichende Ausführungen müssen, wenn diese nicht im Vorfeld so schriftlich vereinbart wurden, auf der Zeichnung besonders gekennzeichnet sein. Eine allgemeine, nicht hervorgehobene Eintragung genügt nicht. Die Veränderungen sind in einem separaten Schreiben zu erläutern bzw. zu begründen, da derartige Änderungen Vertragsänderungen bedeuten, die nur durch den Bauherrn genehmigt und freigegeben werden können. Ansonsten sind immer mindestens die qualitativen Vorgaben der Leistungsbeschreibung für die Ausführung maßgebend, auch wenn dies bei der Planprüfung nicht besonders vermerkt wird. Dies bedeutet dass ein Vermerk durch den Prüfenden nicht grundsätzlich erfolgen muss.

Die Planprüfung bzw. Freigabe entbindet den Bieter nicht von der funktionellen Gesamtverantwortung für die Konstruktion und Ausführung und besitzt auch nicht den Status einer Vertragsänderung.

Vom Architekten bzw. AG verlangte Korrekturen dieser Pläne sind vom AN, ggf. mit  mehrfachen Planumläufen zwischen AN u. Architekt, terminlich einzukalkulieren und berechtigen ihn nicht zur Verschiebung der Ausführungstermine sowie zu finanziellen Mehrforderungen.
Für die terminliche Koordination zur Planfreigabe ist alleine der AN verantwortlich.

Bauprodukte / Herstellervorschriften u. Verarbeitungshinweise

Es dürfen nur genormte bzw. bauaufsichtlich zugelassene Materialien zur Verwendung kommen. Die Herstellervorschriften u. Verarbeitungshinweise der verwendeten Werkstoffe, Halbzeuge u. Bauteile sind zu befolgen u. werden hiermit Bestandteil des Leistungsverzeichnisses. Sie sind unaufgefordert 3 Tage vor Montagebeginn der Objektüberwachung einzureichen.
Die bauphysikalischen Einwirkungen durch das Raumklima und das Außenklima sind zu berücksichtigen.
Die Anschlüsse zum Baukörper müssen den Anforderungen aus Wärme-, Schall- und Feuchteschutz gerecht werden.
Die Anforderungen an die Anschlussfugenausbildung sind in DIN 4108-7, DIN 4109 sowie DIN 18355 und DIN 18533 enthalten.
Für nähere Informationen wird der Leitfaden zur Montage der RAL-Gütegemeinschaften Fenster und Haustüren, Frankfurt a. M. empfohlen.
Die Anschlussfugenabdichtung vom Baukörper zum Element zur kalten Außenseite, sowie zur warmen Innenseite, ist entsprechend der Anforderungen aus dem Wärmeschutznachweis gemäß Gebäudeenergiegesetz (GEG) für Bauanschlüsse auszuführen.
Fassadenreinigung

Alle Metall- u. Glasflächen der Leistungsbereiche sind mit geeigneten,
nichtaggressiven Mitteln sauber zu reinigen. Die entsprechenden Richtlinien von
Gütegemeinschaften, der Glashersteller usw., für die vorhandenen Oberflächen sind zu beachteng. Auf die Zweckmäßigkeit von Zwischenreinigungen bis zur
Abnahme wird hingewiesen, um irreversible Verunreinigungen durch Bauschmutz etc., zu vermeiden.

Schutzvorkehrungen der eigenen Leistungen

Die Fassadenelemente sind wirkungsvoll zu schützen, z.B. mit Folie o. Kartonagen abzudecken, so dass durch die nachfolgenden Gewerke, z.B. Trockenbauarbeiten, keine Beschädigungen u. Verschmutzungen an den Fassadenelementen entstehen können. Die Unterhaltung u. der Abbau der Schutzmaßnahme ist Leistung des AN u. sind in die Einheitspreise einzurechnen.

Bauabdichtungen

Bauabdichtungen müssen in ihrer Eigenschaft dem Verwendungszweck, den DIN-Normen u. den RAL Empfehlungen entsprechen. Sie müssen alterungs- u. witterungsbeständig sein. Materialien nach Wahl AN, notwendige Mindestdicken und Verarbeitungsvorschriften nach Herstellervorgaben.
Schutzmaßnahmen gegen Wasser sind während der Bauphase zu treffen.

*Hinweis: Besondere Ausführungshinweise*
Besondere Ausführungshinweise

Terminplanung - Zeitversetzte Ausführung der Arbeiten

Auf Grund der zwingend notwendigen Abstimmungs- und Bemusterungs- prozesse mit den Denkmalbehörden sind Unterbrechungen im Bauablauf einzuplanen, welche ein zeitversetztes Arbeiten notwendig machen werden. Diese Notwendigkeiten sind in der Kalkulation des Angebotes unbedingt zu berücksichtigen.

Aktuell ist der Ablauf der Metallbauarbeiten wie folgt vorgesehen.

Leistung  voraussichtliche Ausführung

Werk- und Montageplanung
Aufmaße, Abstimmungen mit der
Denkmalbehörde  November 2026 -  ca. Januar
  2027

Bestell- und FertigungszeitraumBeginn nach Freigabe der
  WMP durch den AG und
  durch den Architekten
  Januar 2027 bis März  2027

Elementemontage BaustelleMärz bis April 2027

*Hinweis: Bewertungssystem Nachhaltiges Bauen (BNB)*
Bewertungssystem Nachhaltiges Bauen

Es werden Anforderungen an die Inhaltsstoffe der Bauprodukte gestellt, um die Errichtung eines sehr schadstoffarmen Gebäudes sicherzustellen. Dazu werden in bestimmten Leistungspositionen spezifische Anforderungen (z. B. Inhaltsstoffe, Emissionsverhalten, GISCODE, Gütesiegel) gestellt, die durch die Bieter bei der Bauproduktauswahl zwingend zu berücksichtigen sind.
Die Angebote erfolgen produktneutral. Nach der Vergabe, jedoch spätestens bis vier Wochen vor Bestellung oder Einbau sind die Bauprodukte durch das ausführende Unternehmen zu deklarieren, d. h. die relevanten Datenblätter und Erklärungen mit Bezug zu den Leistungspositionen zu deklarieren (Gesonderte Position des Leistungsverzeichnisses zur Erstellung einer Dokumentationsakte).

Die Bauprodukte werden innerhalb von fünf Werktagen auf Zulässigkeit überprüft und das Prüfergebnis dem Unternehmer mitgeteilt. Sollten Bauprodukte nicht zugelassen werden, kann der Unternehmer ein alternatives Produkt vorschlagen (oder den Alternativvorschlag des BNB-Koordinators) annehmen. Das Vorschlagen eines Alternativproduktes ist pro LV-Position nur einmal möglich.

Während der Bauausführung erfolgen Kontrollen bezüglich der ausschließlichen Verwendung von zum Einbau freigegebenen Bauprodukten. Bei Verstößen wird der Einbau untersagt. Bei bereits erfolgtem Einbau kann der Rückbau oder die Durchführung einer Freimessung durch den Bauherrn, beides zu Lasten des Unternehmers, angeordnet werden. Für die Nachweisführung der Umsetzung eines sehr schadstoffarmen Gebäudes erfolgen nach der Fertigstellung Raumluftmessungen.

Der Einsatz von Ortschäumen ist untersagt. Wenn in Ausnahmefällen deren Einsatz nicht vermiedenwerden kann, sind diese mit dem Koordinator für Schadstoffarmut abzustimmen (keine UF-Schäume, kompletter Ausschluss von halogenen Treibmitteln). Für PU-Schäume gilt zusätzlich der Ausschluss von TCEP.

Vorgaben zu den Fensterbeschichtungen:

Die Beschichtungen sind gemäß BIMSchV nachzuweisen, ansonsten:
Beschichtungen ausschließlich auf Wasserbasis mit folgenden den Einschränkungen:
- 100 g/l <VOC>130 g/l und
- keine Pigmente und Sikkative auf Basis von Blei-, Cadmium- und Chrom-
  IV- Verbindungen und
- reproduktionstoxische Phtalate <0,1 %

### 01 Baustelleneinrichtung, Schutzmaßnahmen

#### Titel 01.001 BE

**01.001.0010 Baustelleneinrichtung des AN, Stellung**
Einrichten und vorhalten der Baustelleneinrichtung des AN
über die vereinbarte Leistungszeit für sämtliche in der Leistungsbeschreibung aufgeführten Leistungen sowie Räumen der Baustelle und Wiederherstellen des Geländes einschl.
Entfernen von Restmaterial, Bauschutt, Verunreinigung
etc.

Die Baustelleneinrichtung umfasst alle Hilfs- und Sicherheitseinrichtungen, die zur Ausführung der vertraglichen
Leistung erforderlich sind.
Dazu gehören,soweit diese nicht in gesonderten Leistungspositionen ausgeschrieben sind:

- Hebezeuge, Krane o.a. nach Wahl des AN für die Montage der
  Bauelemente im OG2 bzw. an den Mauerwerksgiebeln im Dachraum
- Maschinen aller Art, wie erforderlich
- Messgeräte aller Art
- sämtliche Gerüste (Arbeits- und Schutzgerüste, Traggerüste) die für Durchführung der eigenen Leistungen
erforderlich sind.
- Absperrungen, Sicherungen, Absturzsicherungen
- Aufenthaltsräume für die Beschäftigten

Vom AG wird entsprechnd der Baustellenverordnung ein
Sicherheits- und Gesundheitsschutzkoordinator (SiGe
Ko) beauftragt. Dieser erstellt den SiGe-Plan, der vom
AN eingehalten werden muss.
Der SiGeKo hat im Rahmen der Rechte und Befugnisse
des AG in allen Belangen der Arbeitssicherheit und des
Gesundheitsschutzes Weisungsbefugnis. Seinen Anord
nungen ist umgehend Folge zu leisten.
Menge: 1,000 St

**01.001.0020 Baustelleneinrichtung des AN, Vorhaltung**
Vorhaltung der Baustelleneinrichtung des AN der Vorposition über die gesamte eigene Bauzeit
Vorhaltedauer: 26 Wochen
Menge: 26,000 StWo

#### Titel 01.002 Schutzmaßnahmen, Gerüste

**01.002.0010 Fensteröffnung schließen, Folie**
Fensteröffnung in der Fassade als Witterungsschutz behelfsmäßig schließen, einschl. vorhalten und beseitigen.
Holzunterkonstruktion mit PE-Folie bespannt.
Vorhaltedauer  : 1  Monat
Foliendicke  :  0,5 mm
Menge: 65,000 m²

**01.002.0020 Fensterschutz, provisorisch, vorhalten**
Fensterschutz, mit PE-Folie bespannt, während der Bauzeit vorhalten und unterhalten.
Vorhaltedauer : 1 Monat
Menge: 10,000 m²Mt

**01.002.0030 Arbeitsbühne, fahrbar, LK 3, 3,60 m**
Arbeitsbühne, fahrbar, gemäß DIN EN 1004, mit Steckgeländer und den erforderlichen Leiteraufgängen.
Die Leistung beinhaltet das mehrfache Umsetzen der Arbeitsbühne.
Höhe Belagfläche  : bis 3,60 m
Länge  : bis 4,00 m
Breite  : mind. 0,60 m
Lastklasse  : 3

Einsatzort
Menge: 1,000 St

**01.002.0040 Arbeitsbühne, fahrbar, Gebrauchsüberlassung, LK 3**
Arbeitsgerüst, fahrbar, gemäß DIN EN 1004.
Verlängerung der Gebrauchsüberlassung  über  die 1-wöchige Grundeinsatzzeit hinaus.
Gebrauchsüberlassung  : 7 Wochen
Menge: 7,000 StWo

### 02 Planungsleistungen

#### Titel 02.001 Werkplanung

**02.001.0010 Werk- und Montageplanung Metallfenster**
Werk- und Montageplanung für alle nachfolgenden Fensterpositionen, wie folgt:
- alle für den gesamten Umfang dieser Leistungsbeschreibung  erforderlichen bzw. vom planenden Architekten angeforderten Werkstatt- und Detailzeichnungen;
-  Anfertigen, Vorlegen und Abstimmen mit dem planenden Tragwerksplaner und Architekten;
-  inkl. Einarbeiten von Änderungen und Fortschreibung;
-  vorzusehen ist die Erstellung der Zeichnungen mit CAD, die Daten als DWG und/oder PDF-Datei o.glw. sowie 1-fach in Papierform zu übergeben;
-  Grundlage für die Ausführungszeichnungen sind die Listen und Detailpläne des Architekten und die Vorgaben des Tragwerkplaners.
-  Vorlage mind. 4 Wochen vor Fertigungsbeginn.

Die Bearbeitung der W+M-Planung umfasst:
- verantwortliches, örtliches Aufmaß wo erforderlich
- Positionspläne mit allen erforderlichen Angaben und
  Maßen.
- Darstellung sämtlicher Fensterkonstruktionen mit den
  nschlüssen an den Bau.
- Darstellung der Details wie Übergänge, Montagestöße,
  Auflager, Verbindungsmittel etc.

Der AN hat die Korrekturen/Ergänzungen der Architekten
in die W+M Planung zu übernehmen.
Die abschließend korrigierte Fassung ist dem AG in
2-facher Ausfertigung in Papier sowie in digitaler Form
zu übergeben.
Die W+M Planung muss so rechtzeitig bei den Architekten vorgelegt werden, dass Fertigung und Montage nach freigebenen Plänen, zum geplanten Montagetermin erfolgen kann.
Korrektur- Rückläufe und die abschließende Endfassung der Pläne sind mit zu berücksichtigen.
Sollten Abweichungen von den vorgegebenen Profilmaßen
und Ausführungen erforderlich sein, so sind diese mit den
Architekten abzustimmen; ggf. erforderlich statische Nachweise sind den Architekten/Tragwerksplaner prüffähig zu übermitteln zur Weitergabe an den Prüfstatiker.
Menge: 1,000 St

**02.001.0020 Muster und Proben volegen**
Nach Auftragsvergabe sind vom AN innerhalb von 2 Wochen  Materialproben u. sonstige Muster bzgl. der angebotenen Oberflächen (Material, Bearbeitung, Beschichtung usw.) beizubringen. Aus den Mustern muss die geforderte und angebotene Bauart, die Oberflächenbearbeitung und
-beschichtung erkennbar sein.
Menge: 1,000 St

### 03 Fenster

#### Titel 03.001 Elemente

**03.001.0010 Fenster,Stahl, Festvergl. + Drehfl., 1165/2300, Sprossen**
Fenster aus Stahlrohrprofilen,  Festverglasung mit einsitzendem Drehflügel, mit Sprossenteilung gemäß Zeichnung und historischem Vorbild, Flügel mit doppelter Lippendichtung  sowie Ausfüllen der Fugen zwischen Rahmen und angrenzenden  Bauteilen.
Einbau vor den Mauerwerkspfeilern; Befestigung mit angeschweißten Blechlaschen in der Leibung; Anzahl der Befestigungen nach statischen Vorgaben.
Drehflügel mit RWA-Funktion, mit elektromotorischer Verriegelung durch Ketten- oder Scherenantrieb, für bauseitigen elektrischen Anschluss vorgerichtet (RWA in gesonderter Position).
Dämmung Leibungen und Zwischenräume bauseits.

Material:  Stahl S235JR
Korrosionsschutz: Alle Metallbauteile müssen die Korrosionsschutzklasse C4vh nach DIN EN ISO 12944 aufweisen.
Beschichtungen: siehe Vorgaben unter Bewertungssystem
  Nachhaltiges Bauen (BNB)
Form:  stehendes Rechteck mit Stichbogen
Farbe/Oberfläche: Rahmen und Sprossen lackiert, Farbton
  ist in Abstimmung mit Architekt und mit dem
  Denkmalschutz festzulegen;
  Farbton: hell, in Anlehnung an die
  vorhandenen Bestandsfenster
Oberflächenbeschichtung: Werksseitige Duplex-Beschichtung
  (Korrisionsschutz + Nasslackierung)
  Minbdestdicke der Beschichtung von 240ìm
  Beschichtung der RWA nachträglich im bemusterten Farbton der Fenster.
  Die Verbindungen Sprosse/Rahmen sind zu verschweißen und sauber zu beschleifen.
Vorgerichtet für
äußere Fensterbank: Kupferblech (wird bauseits montiert)
Beschläge:  elektromotorischer RWA-Antrieb (gesonderte
  Position)
Fugen/Schlagregen/
Wind:  Beanspruchungsgruppe 9A nach DIN EN
  12208
Einbruchhemmung: RC 1N
Verglasung:  Wärmeschutzverglasung, 2-scheibig,
  SZR 20 mm, Floatglas, mit
  Scheibeninnenprofil (Wiener Sprosse) aus Metall an allen Sprossen,
  b/h ca. 20/30mm
Ug:  1,1 W/m²K
g-Wert:  62 %
Lichtdurchlässigkeit: 76  %
Schallschutzklasse: III 35 dB
Glasrandverbund: 0,06 Psi
Rahmen außen: mehrfach gekantetes Stahlprofil mit äußerer
  Ansichtsbreite 40 mm
Rahmentiefe: ca. 60  mm
Flügelrahmen: mehrfach gekantetes Stahlprofil, Ansichtsbreite Flügelrahmen 60 mm
Rahmentiefe: ca. 60  mm
Sprossen außen: Stahlprofil, b/h = 25/40 mm, aufgesetzt
Sprossen innen: Stahlprofil, b/h = 5/40 mm, aufgesetzt
Sprossenaufteilung: 1 Vertikalsprosse, 3 Horizontalsprossen, 8
  Sprossenkreuze
Anschlagart:  stumpf
Gewändeanschluss: Mauerwerk, Befestigung mit Schrauben über
  angeschweißte Blechlaschen
  (gesonderte Position)
Anschlussfugen: wind- und schlagregendicht, diffusionsoffen
Rohbaulichtmaß b/h:1165/2300 mm
Abmessung Flügel:1050/1050 mm
Einbauort:  Obergaden Männerhalle, Mittelöffnung
Plannummer: SBH_5_ARC_MH_DP_FE_001_1

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Menge: 10,000 St

**03.001.0020 Fenster,Stahl, Festvergl., 1165/2120, Sprossen**
Fenster aus Stahlrohrprofilen, Festverglasung mit Sprossenteilung gemäß Zeichnung und historischem Vorbild, Ausfüllen der Fugen zwischen Rahmen und angrenzenden Bauteilen.
Einbau vor den Mauerwerkspfeilern; Befestigung mit angeschweißten Blechlaschen in der Leibung; Anzahl der Befestigungen nach statischen Vorgaben.
Dämmung Leibungen und Zwischenräume bauseits.

Material:  Stahl S235JR
Korrosionsschutz: Alle Metallbauteile müssen die Korrosionsschutzklasse C4vh nach DIN EN ISO 12944 aufweisen.
Beschichtungen: siehe Vorgaben unter Bewertungssystem
  Nachhaltiges Bauen (BNB)
Form:  stehendes Rechteck mit einseitigem Bogen
Farbe/Oberfläche: Rahmen und Sprossen lackiert, Farbton
  ist in Abstimmung mit Architekt und mit dem
  Denkmalschutz festzulegen;
  Farbton: hell, in Anlehnung an die
  vorhandenen Bestandsfenster
Oberflächenbeschichtung: Werksseitige Duplex-Beschichtung
  (Korrisionsschutz + Nasslackierung)
  Minbdestdicke der Beschichtung von 240ìm
  Beschichtung der RWA nachträglich im bemusterten Farbton der Fenster.
Vorgerichtet für
äußere Fensterbank: Kupferblech (Einbau bauseits)
Fugen/Schlagregen/
Wind:  Beanspruchungsgruppe 9A nach DIN EN
  12208
 Einbruchhemmung: RC 1N
Verglasung:  Wärmeschutzverglasung, 2-scheibig,
  SZR 20 mm, Floatglas, mit Scheibeninnenprofil (Wiener Sprosse) aus
  Metall an allen Sprossen,
  b/h ca. 20/30mm
Ug:  1,1 W/m²K
g-Wert:  62 %
Lichtdurchlässigkeit: 76 %
Schallschutzklasse: III 35 dB
Glasrandverbund: 0,06 Psi
Rahmen außen: mehrfach gekantetes Stahlprofil mit äußerer
  Ansichtsbreite 40 mm
Rahmentiefe: ca. 60 mm
Sprossen außen: Stahlprofil, b/h = 25/40 mm, aufgesetzt
Sprossen innen: Stahlprofil, b/h = 5/40 mm, aufgesetzt
Sprossenaufteilung: 1 Vertikalsprosse, 3 Horizontalsprossen
  4 vollständige Sprossenkreuze,
  3 angeschnittene Sprossenkreuze
Anschlagart:  stumpf
Gewändeanschluss: Mauerwerk, Befestigung mit Schrauben über
  angeschweißte Blechlaschen
  (gesonderte Position)
Anschlussfugen: wind- und schlagregendicht, diffusionsoffen
Rohbaulichtmaß b/h:1165/2120 mm
Einbauort:  Obergaden Männerhalle, Seitenöffnung
Plannummer: SBH_5_ARC_MH_DP_FE_001_1

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Menge: 20,000 St

**03.001.0030 Fenster,Stahl, Festvergl., 1360/3770, Sprossen**
Fenster aus Stahlrohrprofilen,  Festverglasung mit Sprossenteilung gemäß Zeichnung und historischem Vorbild, Ausfüllen der Fugen zwischen Rahmen und angrenzenden  Bauteilen.
Einbau in die Mauerwerksleibung; Befestigung mit Verschraubung, bei Bedarf mit angeschweißten Blechlaschen in der Leibung; Anzahl der Befestigungen nach statischen Vorgaben.
Dämmung Leibungen und Zwischenräume bauseits.
Korrosionsschutz: Alle Metallbauteile müssen die Korrosionsschutzklasse C4vh nach DIN EN ISO 12944 aufweisen.
Beschichtungen: siehe Vorgaben unter Bewertungssystem
  Nachhaltiges Bauen (BNB)

Ausführung ansonsten wie vorige Position, jedoch:

Form  stehendes Rechteck mit Rundbogen
Sprossenaufteilung:  1 Vertikalsprosse,
  5 Horizontalsprossen
  10 vollständige Sprossenkreuze,
  2 angeschnittene Sprossenkreuze im
  Rundbogen

Rohbaulichtmaß b/h  : 1360/3770 mm
Einbauort  : Ostgiebel Männerhalle, Mitte
Plannummer  : SBH_5_ARC_MH_DP_FE_002_1

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Menge: 1,000 St

**03.001.0040 Fenster,Stahl, Festvergl., 1360/2870, Sprossen**
Fenster aus Stahlrohrprofilen,  Festverglasung mit Sprossenteilung gemäß Zeichnung und historischem Vorbild, Ausfüllen der Fugen zwischen Rahmen und angrenzenden  Bauteilen.
Einbau in die Mauerwerksleibung; Befestigung mit Verschraubung, bei Bedarf mit angeschweißten Blechlaschen in der Leibung; Anzahl der Befestigungen nach statischen Vorgaben.
Dämmung Leibungen und Zwischenräume bauseits.
Korrosionsschutz: Alle Metallbauteile müssen die Korrosionsschutzklasse C4vh nach DIN EN ISO 12944 aufweisen.
Beschichtungen: siehe Vorgaben unter Bewertungssystem
  Nachhaltiges Bauen (BNB)

Ausführung ansonsten wie vorige Position, jedoch:

Sprossenaufteilung:  1 Vertikalsprosse
  3 Horizontalsprossen
  6 vollständige Sprossenkreuze
  2 angeschnittene Sprossenkreuze im
  Rundbogen

Rohbaulichtmaß b/h  : 1360/2870 mm
Einbauort  : Ostgiebel Männerhalle, Seite
Plannummer  : SBH_5_ARC_MH_DP_FE_002_1

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Menge: 2,000 St

#### Titel 03.002 Sonstige Leistungen

**03.002.0010 Fenstermontage, m.Blechlasche/Jute, Zul.**
Montage der  Fenster mit Blechlaschen und Ausstopfen mit Jutestrick, als  Zulage.
Menge: 206,000 m

**03.002.0020 RWA-Anlage, Fenster aus Stahlrohrprofilen**
Rauch- Wärme- Abzugsanlage mit innen liegendem motorischem Antrieb für Fenster aus Stahlprofilen, Motor befestigt am unteren Teil des Rahmens, RWA wie  folgt liefern und betriebsbereit montieren:

- 1 Stück  Motoröffner 24 V,  integrierte Lastabschaltung, mit 2m
  Anschlusskabel
-  Antriebsart nach Wahl des Bieters
-  Funktion: nach außen >80° öffnend, mit elektromotorischer
  Verriegelung
-  Korrosionsschutz: Alle Metallbauteile müssen geeignet sein für den
  dauerhaften Einsatz in Schwimmbadatmosphäre.
-  Beschichtungen: siehe Vorgaben unter Bewertungssystem
  Nachhaltiges Bauen (BNB)

Hinweis:
Der Betreiber ist gesetzlich verpflichtet 1 x jährlich eine Wartung der RWA -Anlage durch eine qualifizierte Firma durchführen zu lassen.
Inkl. Prüfbuch und Abnahmeaufkleber bzw. Bestätigung
Menge: 10,000 St

**03.002.0030 Erstinbetriebnahme RWA-Anlage durch Sachkundigen**
Erstinbetriebnahme der Sicherheitseinrichtung durch Sachkundigen mit entsprechendem, gültigen Sachkundenachweis des Systemgebers.
1. Die Inbetriebnahme der RWA -Anlage
lnbetriebnahme der aufgeführten Anlage; einschließich notwendiger  Überprüfung der Funktionen.
2. Schulung RWA
Der Systemverantwortliche des Auftraggebers ist in
die Systemkonfiguration und Handhabung der Anlage
einzuweisen
Geeignetes Einweisungspersonal ist vom Auftragnehmer zu stellen.
Menge: 1,000 St

**03.002.0040 Anschluss Fenster/Bauwerk, PUR-Band**
Anschlussfuge zwischen  Fenster und Leibung bzw. Anschlag zur thermischen Trennung mit  Polyurethan-Weichschaum-Stoffband mit verzögerter  Rückstellung, Chlorparaffine <0,1%, für PU- Klebstoffe gilt zusätzliche TCEP <0,1%.
Geforderte Baustoffklasse  :B 2
Fugenbreite  : 20 mm
Menge: 206,000 m

**03.002.0050 Nutzereinweisung**
Einweisung des Nutzers oder eines von ihm benannten Vertreters in die Wartung, Pflege und Bedienung der Eingebauten Bauteile und Anlagen einschließlich Übergabe der erforderlichen Wartungs- u. Pflegehinweise, Bedienungsanleitungen etc.
Menge: 1,000 St

**03.002.0060 Fassadenreinigung**
Alle Metall- u. Glasfächen aller Baulemenete der Leistungs- bereiche sind mit geeigneten, nichtaggressiven Mitteln sauber zum Schlussabnahmetermin zu reinigen. Die entsprechenden
Richtlinien von Gütegemeinschaften der Profil- u. Glashersteller usw. sind für die vorhandenen Oberflächen zu beachten.
Menge: 1,000 St

#### Titel 03.003 Wetterschutzgitter Lüftung

**03.003.0010 Wetterschutzgitter, Alu, b/h ca. 306 x 240 cm**
Fertigung, Lieferung und Montage von Wetterschutzgitter aus Aluminium für den Außenbereich wie folgt:
Aufbau: vormontierter Rahmen mit Halter und Lamellen;
freier Lüftungsquerschnitt 62%;
mittelschwere Baureihe zur aufliegenden Montage in Mauerwerksöffnung;
Einbau eingesetzt (fassadenbündig); Verschraubungen unauffällig (nicht als Warzenlochung durch vordere Rahmenebene); mit Hinterkonstruktion (z.B. Alu-RR-Rahmenkonstruktion als Außenrahmen);
Z-Lamellen mit einem Lamellenabstand von 50 mm, welche im
aufliegenden Rahmen mittels Klipptechnik montiert sind.
Die über das Klippsystem befestigten Lamellen sind nachträglich  für Reparaturarbeiten o.ä. wieder herausnehmbar.
Alle Profile aus Al Mg Si 0,5
Oberfläche: E6/EV1 eloxiert,
Farbton: RAL nach Wahl des AG bzw. des Architekten in Anlehung an den Farbton der Fassade.
Mit Fliegengitter: Nirosta MW 1,4mm
Mit Vogelschutz: Nirosta MW 8mm

Maße b/ h: ca. 306 x 240 cm

Einbauort: Männerhalle OG2 Fassade Südseite

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Menge: 1,000 St

**03.003.0020 Wetterschutzgitter, Alu, b/h ca. 94 x 240 cm**
Fertigung, Lieferung und Montage von Wetterschutzgitter aus Aluminium für den Außenbereich wie folgt:
Aufbau: vormontierter Rahmen mit Halter und Lamellen;
freier Lüftungsquerschnitt 62%;
mittelschwere Baureihe zur aufliegenden Montage in Mauerwerksöffnung;
Einbau eingesetzt (fassadenbündig); Verschraubungen unauffällig (nicht als Warzenlochung durch vordere Rahmenebene); mit Hinterkonstruktion (z.B. Alu-RR-Rahmenkonstruktion als Außenrahmen);
Z-Lamellen mit einem Lamellenabstand von 50 mm, welche im
aufliegenden Rahmen mittels Klipptechnik montiert sind.
Die über das Klippsystem befestigten Lamellen sind nachträglich  für Reparaturarbeiten o.ä. wieder herausnehmbar.
Alle Profile aus Al Mg Si 0,5
Oberfläche: E6/EV1 eloxiert,
Farbton: RAL nach Wahl des AG bzw. des Architekten in Anlehung an den Farbton der Fassade.
Mit Fliegengitter: Nirosta MW 1,4mm
Mit Vogelschutz: Nirosta MW 8mm

Maße b/ h: ca. 94 x 240 cm

Einbauort: Männerhalle OG2 Fassade Nordseite

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Menge: 2,000 St

#### Titel 03.004 Wartung Motoröffner RWA

*Hinweis: Wartung Motoröffner RWA*
Gemäß VOB/B §13 (4) 2 beträgt die Verjährungsfrist für
Mängelansprüche bei maschinellen und elektrotechnischen /
elektronischen Anlagen 4 Jahre, wenn der Auftraggeber dem
Anlagenerrichter die Wartung / Inspektion überträgt.
Der Gesamtpreis der Position Wartung / Inspektion für 4 Jahre
geht in die Angebotsbewertung ein und wird somit bei der
Ermittlung des wirtschaftlichsten Angebotes berücksichtigt.
Das wirtschaftlichstes Angebot ist das Angebot, welches nach
formeller und rechnerischer Prüfung im Gesamtpaket
Anlagenerrichtung + Wartung das wirtschaftlichste Angebot ist.
Wartung / Inspektion vorbezeichneter Anlage gemäß AMEV,
VDMA, DIN, DIN VDE und für die errichteten Anlagen gültigen
Richtlinien einschließlich aller Nebenkosten innerhalb der
Verjährungszeit für Mängelansprüche.
Diese Position beinhaltet alle Leistungen nach AMEV ,VDMA,
DIN, DIN VDE sowie gemäß der Herstellerangaben, die zur
Aufrechterhaltung der maximalen Verjährungsfrist für
Mängelansprüche von 4 Jahren notwendig sind. Der
Einheitspreis stellt den Gesamtwartungspreis pro Jahr dar. Der
Gesamtpreis (4xEP) ist somit immer der Gesamtwartungspreis
über den Zeitraum der Verjährung der Mängelansprüche von 4
Jahren.

Falls bei bestimmten Anlagen ein vierteljährlicher oder kürzerer
Wartungs-/Inspektionsrythmus zur Aufrechterhaltung der
Verjährungsfrist für Mängelansprüche notwendig ist, so ist
dieser ebenfalls mit dem Einheitspreis abgegolten. Der
Einheitspreis stellt in diesem Falle jeweils den
Jahreswartungspreis dar. Die Kosten einer vierteljährlichen
Wartung-/Inspektion errechnet sich dann z.B. als jeweils viertel
des Jahreswartungspreises (EP/4). Der Gesamtpreis gibt auch
in diesem Fall den Gesamtwartungspreis über 4 Jahre an.

**03.004.0010 Wartungs- / Inspektionskosten RWA**
*** Bedarfsposition ohne GB
Wartungs- / Inspektionskosten für die Motoröffner der RWA, welche in diesem Leistungsverzeichnis enthalten sind einschließlich aller notwendigen Hebezeuge, Sicherungs- maßnahmen und - einrichtungen für das Arbeiten im 2.OG / Tonnengewölbe.
Einschl. allem direktem Zubehör, gemäß anliegendem Muster, einschließlich aller Nebenkosten innerhalb der Verjährungszeit für Mängelansprüche. Es ist der Preis für eine Wartung pro Jahr anzubieten.,
Menge: 4,000 St

### 04 Dokumentation

#### Titel 04.001 Dokumentation

*Hinweis: Dokumentationsrichtlinie Schadstoffarmut - BNB_1-1-6_QN3*
Alle Dokumente sind gegliedert nach den LV-Bereichen und -Positionen zu nummerieren, zusammenzustellen und digital mit einem Inhaltsverzeichnis als einzelne pdf-Dateien einzureichen.
Produktdokumentation und Deklaration von SVHC und Bioziden für alle Materialien und Hilfsstoffe der folgenden Bauproduktgruppen :
Bodenbeläge / Wandbeläge, Bauplatten und Konstruktionsholz für den Innenbereich / Oberflächenbeschichtungen auf überwiegend nicht mineralischen Oberflächen (Holz, Metalle, Kunststoffe) / Oberflächenbeschichtungen auf überwiegend mineralischen Oberflächen / Kleb- und Dichtstoffe / Verlegewerkstoffe / Metallbleche und (Korrosions-)Schutzbeschichtungen für Metalle, Metallprodukte / Bitumenprodukte zur Abdichtung / Holzschutzmittel / PVC-Produkte / Dämmstoffe und Ortschäume / Kältemittel / Betontrennmittel
Mindestens nachfolgend aufgeführte Dokumente und Deklarationen sind für diese vorzulegen:
Produktdatenblatt (PDB) / Technisches Merkblatt (TM) und Leistungserklärung (LE) mit Herstellername und Produktbezeichnung; Sicherheitsdatenblatt (SDB) für „Stoffe“ oder „Gemische“ im Sinne der europäischen Chemikalienverordnung REACH ((EG) Nr. 1907 / 2006) oder wenn der Hersteller ein Sicherheitsdatenblatt zur Verfügung stellt;
Deklaration aller Inhaltsstoffe, die nach der Chemikalienverordnung REACH (EG/1906/2006) als besonders besorgniserregend (SVHC) eingestuft und in die gemäß REACH Artikel 59 Absatz 1 erstellte Liste (sogenannte „Kandidatenliste“) aufgenommen wurden, ab 0,1 Gewichtsprozenten pro Einzelstoff im Produkt (entfällt für Produkte mit Umweltzeichen oder Gütesiegel wie z.B. Blauer Engel DE-UZ oder EMICODE, die SVHC auschliessen);
Deklaration aller Inhaltsstoffe, die nach Biozid-Produkte-Verordnung 528/2012/EU als Biozidprodukte oder biozide Wirkstoffe einzustufen sind, mit Angabe von Konzentration und Wirkstoffen (entfällt für Produkte mit Umweltzeichen oder Gütesiegel wie z.B. Blauer Engel DE-UZ, die Biozide auschliessen);
allgemeine bauaufsichtliche Zulassung (abZ), sofern diese baurechtlich für die Produktgruppe vorgeschrieben ist oder für das angebotene Produkt erteilt wurde;
ETA oder Bewertung der Leistung in einer technischen Dokumentation unter Einschaltung einer entsprechend Art. 30 bzw. Art.43 BauPVO qualifizierten Stelle (alternativ: ehemalige Dokumentationsunterlagen), sofern dieser Nachweis baurechtlich vorgeschrieben ist;
Umweltzeichenzertifikate mit aktuellem Gültigkeitsdatum, sofern diese in der Leistungsbeschreibung als Nachweis gefordert sind oder für das angebotene Produkt erteilt wurden;
weitere Dokumente, Prüfzeugnisse und Nachweise zu Inhaltsstoffen und Eigenschaften des Produkts auf der Baustelle und in eingebauten Zustand, auf Anforderung durch den Auftraggeber (wenn die vorgelegten Unterlagen nicht aussagekräftig sind)

**04.001.0010 Dokumentation zur Schadstoffarmut**
Erstellen einer Dokumentationsakte gemäß „Dokumentationsrichtlinie Schadstoffarmut“ digital als Grundlage zur Koordination der entsprechenden Anforderungen an die Schadstoffarmut. Vorlegen und während der Leistungserbringung fortschreiben.
Die Dokumentation der eingesetzten Produkte und deren Eigenschaften dient dem vollständigen Nachweis der eingebauten Materialien und als Grundlage zur Bewertung der relevanten Bauprodukte. Deklaration des Anschlusses von SVHC >0,1% für 1. die Oberflächenbeschichtungen und 2. die Dichtbänder.
Alle Dokumente sind gegliedert nach den LV-Bereichen und -Positionen zu nummerieren, zusammenzustellen und digital mit einem Inhaltsverzeichnis als einzelne pdf-Dateien einzureichen.
Die Dokumentationsakte ist nach der Vergabe, jedoch spätestens bis vier Wochen vor Bestellung oder Einbau der Bauprodukte durch das ausführende Unternehmen zu an den Objektüberwachung für die Prüfung durch den Nachhaltigkeitskoordinator zu übermittel.
Die fortgeschriebenen Dokumentationsakte ist mit den Nachweisen der tatsächlich eingesetzten Produkte nach Abschluss der Leistungserbringung erneut digital einzureichen.
Menge: 1,000 St

**04.001.0020 Objektdokumentation zusammenstellen und übergeben**
Zusammenstellen und Übergabe einer gewerkebezogenen Objektdokumentation gemäß der Dokumentationsrichtlinie
für den gesamten Leistungsumfang in folgendem Umfang:

Abnahmebescheinigung/ behördliche Auflagen
Fachunternehmerklärung
Fachbauleitererklärung
Konformitätserklärungen
Abnahmeprotokoll
Revisionsunterlagen
Nachweise eingesetzter Bauprodukte und Baustoffe
Liste der eingesetzten Fabrikate
Produktdatenblätter/ Übereinstimmungserklärungen

Die Dokumentationsunterlage ist wie folgt zu übergeben:
in deutscher Sprache,
1-fach in digitaler Form auf Datenträger und eigenständige strukturierte Ablage auf sharepoint,
digitale Dokumentation und Ablage auf sharepoint müssen identisch sein.
entsprechend den Vorgaben sortiert und beschriftet/bezeichnet,
farbig,
Herstellerunterlagen im Original des Herstellers,
gescannte Unterlagen oder Kopien dürfen weder schief, schwarz-weiß, verpixelt oder unleserlich sein,
ohne handschriftlichen Notizen,
alle Unterlagen, die eine Unterschrift benötigen, müssen diese enthalten,
Bilder, Schemata oder Pläne sind in ausreichender Auflösung abzugeben,
erforderliche Markierungen dürfen nur mit schwarzem Stift erfolgen

Übergabe der Objektdokumentation an den AG vor der Schlussabnahme.
Menge: 1,000 St

### 05 Stundenlohnarbeiten

#### Titel 05.001 Stundenlohnarbeiten

**05.001.0010 Stundensatz Facharbeiter**
Tagelohnstunden eines Facharbeiters für Arbeiten auf Anordnung der Bauleitung.
Die Nachweise sind der örtl. BL im Original vorzulegen.
Menge: 20,000 h
